# Mortero de nivelación cementoso, Seirecem Nivelación BE de Seire. Aplicable en grosores de 5 hasta 15 mm

- Propiedad del archivo: CONSTRUNARIO
- Formato: FIEBDC-3/2012
- Programa: Construnario Versión 3.51
- Fecha de los precios: 06/10/2023
- Divisa: EUR

**SeirecemNivelaciónBE** kg Mortero de nivelación cementoso, Seirecem Nivelación BE de Seire. Aplicable en grosores de 5 hasta 15 mm
El SEIRECEM NIVELACIÓN BE es un mortero compuesto de cementos especiales, plastificantes y cargas seleccionadas, que, una vez mezclado con agua, le confieren excelentes propiedades nivelantes y elevada resistencia superficial. Autonivelante, aplicable por bombeo. Pisable a las 2-3h. El mortero seca y endurece por hidratación, sin retracción, evitando la aparición de fisuras incluso en capas gruesas.
