# Masilla para el sellado de grietas y juntas por penetración o puenteado en pavimentos, Probijunt GR de Seire

- Propiedad del archivo: CONSTRUNARIO
- Formato: FIEBDC-3/2012
- Programa: Construnario Versión 3.51
- Fecha de los precios: 06/10/2023
- Divisa: EUR

**PROBIJUNTGR** l Masilla para el sellado de grietas y juntas por penetración o puenteado en pavimentos, Probijunt GR de Seire
Cumple las especificaciones ASTM D3405- 78, SS-S-140ºC y UNE 104-233-90 como material de sellado Tipo I.
