# Manguito en aleación de latón CW617N de Hidrofittings. Medidas disponibles: 20 a 63mm

- Propiedad del archivo: CONSTRUNARIO
- Formato: FIEBDC-3/2012
- Programa: Construnario Versión 3.51
- Fecha de los precios: 06/10/2023
- Divisa: EUR

**MANGUILAT** u Manguito en aleación de latón CW617N de Hidrofittings. Medidas disponibles: 20 a 63mm
- El accesorio es fabricado en aleación de latón CW617N, cumpliendo los requerimientos técnicos dictados por la Comunidad Europea. - En relación a la geometría externa de la las piezas es de forma octagonal y cuenta con relieve para el mejor acoplamiento de las herramientas de montaje, garantizando un mejor apriete y la seguridad del instalador. - La mordaza interior se presenta en dos materiales: teflón y latón según los requerimientos técnicos del cliente. El número de dientes de la mordaza, la profundidad y ángulo de los dientes se han estudiado para generar el mayor agarre a la tubería sin dañarla ni quitarle sus propiedades mecánicas. - La junta del accesorio es de geometría cónica, teniendo el mayor diámetro en la parte anterior a la salida roscada. Con esta geometría garantizamos una mayor estanqueidad ante los diferenciales de diámetro exterior. Tanto la longitud de la pared como el espesor son superiores a la norma por lo que la vida útil de la junta se aumenta exponencialmente. - Interiormente cuenta con geometría cónica, garantizando la correcta sujeción de la tubería, su largo recorrido de pared interior permite y contribuye a la buena absorción de diferenciales derivados del corte incorrecto de la tubería, así como de las distintas tipologías de tuberías. - El número de anillos de rosca exterior del accesorio es superior a la media del mercado, resaltando su relieve definido y profundidad de trazado, las cuales permiten al instalador colocar el material sello de su elección y garantizando la perfecta sujeción entre accesorios de latón.
