# Caudalímetro modelo NAUTILUS de Hidroconta. Tecnología ultrasónica. Desde DN 50 hasta DN 200

- Propiedad del archivo: CONSTRUNARIO
- Formato: FIEBDC-3/2012
- Programa: Construnario Versión 3.51
- Fecha de los precios: 06/10/2023
- Divisa: EUR

**NAUTILUS** u Caudalímetro modelo NAUTILUS de Hidroconta. Tecnología ultrasónica. Desde DN 50 hasta DN 200
El caudalímetro ultrasónico Nautilus es una solución avanzada y confiable para la medición de caudal. Este dispositivo utiliza tecnología ultrasónica para proporcionar mediciones precisas de la velocidad del flujo de líquido en la tubería. Además, cuenta con un display alfanumérico de alta precisión R500, lo que garantiza la legibilidad y la facilidad de uso del dispositivo. El Nautilus cuenta con una batería interna de larga duración de más de 10 años, lo que lo hace adecuado para aplicaciones a largo plazo. Además, su diseño compacto y ligero lo hace fácil de instalar y transportar. La gama de contadores Nautilus se adapta a una amplia variedad de aplicaciones, ya que está disponible en tamaños desde DN 50 hasta DN 200. Estos contadores son ideales para su uso en sistemas de distribución de agua y aplicaciones de riego.
