# Hidrante enterrado modelo Belgicast BV-05-63 I de Hispaval. Resistencia térmica de -10º a +50ºC

- Propiedad del archivo: CONSTRUNARIO
- Formato: FIEBDC-3/2012
- Programa: Construnario Versión 3.51
- Fecha de los precios: 06/10/2023
- Divisa: EUR

**BV0563I** u Hidrante enterrado modelo Belgicast BV-05-63 I de Hispaval. Resistencia térmica de -10º a +50ºC
Hidrante contra incendio de una salida para instalación bajo tierra con certificado AENOR de Producto. Cumple con el Reglamento de Productos de Construcción (UE) 305/2011, así como con la norma UNE EN-14339. Disponible en DN80 y DN100. Bridas PN10/16 según EN 1092-2. Protección epoxi polvo rojo Ral 3000. Diferentes tipos de racores de conexión disponibles (ver ficha técnica), como estándar se suministra con racor Barcelona. Cierre de contacto suave y hermético, totalmente revestido de EPDM, sin matenimiento y de resistencia térmica de -10º a +50ºC. Como estándar se suministra eje libre, con eje cuadrado de 24.5x24.5mm.
