# Espejo redondo modelo E730 de Kyrya. Disponible en medidas: Ĝ60-80-100

- Propiedad del archivo: CONSTRUNARIO
- Formato: FIEBDC-3/2012
- Programa: Construnario Versión 3.51
- Fecha de los precios: 09/10/2023
- Divisa: EUR

**E730** u Espejo redondo modelo E730 de Kyrya. Disponible en medidas: Ĝ60-80-100
Perfil negro de 1,5 cm pintado bajo el cristal
