# Bomba de piscina solar de Likitech. Conexión directa a paneles solares

- Propiedad del archivo: CONSTRUNARIO
- Formato: FIEBDC-3/2012
- Programa: Construnario Versión 3.51
- Fecha de los precios: 09/10/2023
- Divisa: EUR

**BMPISC** u Bomba de piscina solar de Likitech. Conexión directa a paneles solares
Motor de alta eficiencia de imanes permanentes Velocidad variable autoajustable en función de la radiación solar Control electrónico para la optimización del punto de trabajo Tensión de alimentación: 90-400Vcc / 1×90-265Vca Conexión directa a paneles solares Alternativamente, dispone de conexión directa a red eléctrica Frecuencia nominal: 48-62 Hz P2 max 825W Intensidad máxima: 11 A Protección motor: IP55 (NEMA-4) Aislamiento: Clase F Compatibilidad EMC – Filtro integrado C1, clase B Caudal máximo: 19 m3/h Presión máxima: 2,4 bar Bomba con prefiltro Temperatura de trabajo del líquido a bombear de 0ºC a 40ºC Entrada agua 1? 1/2 Salida agua 1? 1/2 3 manguitos incluidos Ø 50 mm Señales entrada 2x 4-20mA, 2x 0-10Vcc Señales salida 2x NO o NC, funcionamiento motor/alarma Comunicación RS485 Protocolo MODBUS RTU Aplicación para móvil ANDROID Boton Arranque / Paro
