# Jardinera de hormigón, modelo Lis de Magourban. 140 x 42 x 60 cm

- Propiedad del archivo: CONSTRUNARIO
- Formato: FIEBDC-3/2012
- Programa: Construnario Versión 3.51
- Fecha de los precios: 09/10/2023
- Divisa: EUR

**LIS** u Jardinera de hormigón, modelo Lis de Magourban. 140 x 42 x 60 cm
Jardinera de hormigón Lis ideal para espacios urbanos, plazas, jardines, centros comerciales. Diseño de líneas rectas que se adaptará con facilidad a cualquier espacio. La jardinera se instala directamente apoyada en el suelo o con varillas metálicas.
