# Parquet de roble formado por tres capas de madera encoladas de forma cruzada, modelo 267 UV 1 de MH Parquets

- Propiedad del archivo: CONSTRUNARIO
- Formato: FIEBDC-3/2012
- Programa: Construnario Versión 3.51
- Fecha de los precios: 09/10/2023
- Divisa: EUR

**267UV1ERO** m2 Parquet de roble formado por tres capas de madera encoladas de forma cruzada, modelo 267 UV 1 de MH Parquets
Parquet de roble formado por tres capas de madera encoladas de forma cruzada, fabricado con materiales naturales y renovables que suponen una menor carga medioambiental. La capa vista es de madera noble y la contracara de balanceo en abeto con el fin de obtener el máximo equilibrio y estabilidad. La madera es un producto natural. Dos tablas de la misma madera nunca tendrán una estética idéntica. La estructura, el veteado, el grano … no siguen un modelo fijo y pueden dar lugar a variaciones de tono con respecto a la muestra.
