# Parquet de roble formado por tres capas de madera encoladas de forma cruzada, modelo Pewter de MHParquets

- Propiedad del archivo: CONSTRUNARIO
- Formato: FIEBDC-3/2012
- Programa: Construnario Versión 3.51
- Fecha de los precios: 09/10/2023
- Divisa: EUR

**PEWTER** m2 Parquet de roble formado por tres capas de madera encoladas de forma cruzada, modelo Pewter de MHParquets
Parquet de roble formado por tres capas de madera encoladas de forma cruzada, fabricado con materiales naturales y renovables que suponen una menor carga medioambiental. La capa vista es de madera noble y la contracara de balanceo en abeto con el fin de obtener el máximo equilibrio y estabilidad. La madera es un producto natural. Dos tablas de la misma madera nunca tendrán una estética idéntica. La estructura, el veteado, el grano … no siguen un modelo fijo y pueden dar lugar a variaciones de tono con respecto a la muestra.
