# Piscina de poliéster-viniléster monobloc GRAF PANDORA de Piscinas Graf

- Propiedad del archivo: CONSTRUNARIO
- Formato: FIEBDC-3/2012
- Programa: Construnario Versión 3.51
- Fecha de los precios: 09/10/2023
- Divisa: EUR

**PANDORA** u Piscina de poliéster-viniléster monobloc GRAF PANDORA de Piscinas Graf
Kit completo de piscina viniléster / poliéster con accesorios, filtración montada en local técnico, cuadro eléctrico, proyector, tuberías, racores de PVC rígido de alta presión, kit de limpieza y productos químicos para puesta en servicio. Vaso piscina de viniléster / poliéster serie Pandora. Fondo pendiente continua suave, con filtración y accesorios de montaje.
