# Puerta corredera cancela de Roper. Manual o automática

- Propiedad del archivo: CONSTRUNARIO
- Formato: FIEBDC-3/2012
- Programa: Construnario Versión 3.51
- Fecha de los precios: 10/10/2023
- Divisa: EUR

**PCCAN** u Puerta corredera cancela de Roper. Manual o automática
La Puerta Corredera Cancela es la puerta más utilizada en cierres de fincas, tanto en recintos industriales, comunidades y fincas particulares. Su funcionamiento se basa en el deslizamiento lateral de una hoja sobre una guía. Las Puertas Correderas Cancelas pueden ser manuales o automáticas, siendo esta última opción la más utilizada.
