# Mortero hidrofugado de cemento blanco para albañilería Myrsac 900 BH de CTH

- Propiedad del archivo: CONSTRUNARIO
- Formato: FIEBDC-3/2012
- Programa: Construnario Versión 3.51
- Fecha de los precios: 10/10/2023
- Divisa: EUR

**MYRSAC900BH** kg Mortero hidrofugado de cemento blanco para albañilería Myrsac 900 BH de CTH
Mortero seco de aplicación manual, compuesto por cemento blanco, árido calizo y aditivos para mejorar la trabajabilidad y adherencia de la masa y que confieren al producto características hidrofugantes. Clasificación según UNE EN 998-2 – M 10
