# Cubiertas manuales para piscinas Manualtrack de Capcovers

- Propiedad del archivo: CONSTRUNARIO
- Formato: FIEBDC-3/2012
- Programa: Construnario Versión 3.51
- Fecha de los precios: 10/10/2023
- Divisa: EUR

**Manualtrack** u Cubiertas manuales para piscinas Manualtrack de Capcovers
Para piscinas ya construidas. Con medidas de vaso interior no superiores a 5 x 10 m. Sistema manual, eficaz y económico. Apertura accionando una manivela, y cierre, tirando de una cuerda. El enrollador puede ocultarse bajo un banco.
