# Decantador digestor fabricado por extrusión soplado de Cemat. 1000litros

- Propiedad del archivo: CONSTRUNARIO
- Formato: FIEBDC-3/2012
- Programa: Construnario Versión 3.51
- Fecha de los precios: 16/10/2023
- Divisa: EUR

**1311001C** u Decantador digestor fabricado por extrusión soplado de Cemat. 1000litros
Decantadores digestores fabricados por extrusión soplado, en una sola pieza hasta 5.000 litros, y en doble pared en los modelos a partir de 12.000 litros, con polietileno de alta densidad, lo que garantiza totalmente su estanqueidad e impermeabilidad, consiguiendo una resistencia excepcional a impactos. Todos los modelos están equipados con dos bocas hombre de Ø 400 para facilitar su instalación y mantenimiento. Las Fosas Sépticas son conformes a la norma UNE-EN 12566 parte 1 y llevan el marcado CE, de obligado cumplimiento desde el 1 de diciembre de 2005. Todos los modelos de fosa séptica están disponibles en versión fosa estanca de acumulación.
