# Piscina desmontable tubular redonda, de estructura metálica y lona en color gris modelo Ultra Frame 488 X de Baeza

- Propiedad del archivo: CONSTRUNARIO
- Formato: FIEBDC-3/2012
- Programa: Construnario Versión 3.51
- Fecha de los precios: 17/10/2023
- Divisa: EUR

**XTRA488** u Piscina desmontable tubular redonda, de estructura metálica y lona en color gris modelo Ultra Frame 488 X de Baeza
• Lona fabricada con tecnología Super-Tough con tres capas laminadas de material extrafuerte de primera calidad. Proporciona gran resistencia y durabilidad. Estructura tubular, compuesta por piezas ovaladas independientes de acero resistente y duradero, pintadas con epoxy que protege al metal contra el óxido • Este modelo de piscinas elevadas y tubulares incluye depuradora de arena. • El pack incluye: cobertor resistente y con pequeños orificios para evitar la acumulación de agua, tapiz de suelo y escalera de seguridad. • Modelo 488 con depuradora de arena de 4.500 l/l. • Modelo 549 con depuradora de arena de 7.900 l/h
