# Armario Rack 19’ suelo puerta cristal 22UA, ancho 800mm, fondo 800mm de Fibercom

- Propiedad del archivo: CONSTRUNARIO
- Formato: FIEBDC-3/2012
- Programa: Construnario Versión 3.51
- Fecha de los precios: 17/10/2023
- Divisa: EUR

**FARMBI2288** u Armario Rack 19’ suelo puerta cristal 22UA, ancho 800mm, fondo 800mm de Fibercom
Los armarios rack de 19” son soportes metálicos destinados a alojar en su interior equipamiento electrónico, informático y de comunicaciones. Sus dimensiones se encuentran normalizadas para ser compatibles con cualquier equipamiento independientemente del fabricante. Las unidades de medida usada en un rack de 19” es 48,26cm de ancho y 4,45cm de alto.
