# Brida recta SAE 3000 de Dicsa. PSI 30.2 DN 1/2"

- Propiedad del archivo: CONSTRUNARIO
- Formato: FIEBDC-3/2012
- Programa: Construnario Versión 3.51
- Fecha de los precios: 18/10/2023
- Divisa: EUR

**241820808** u Brida recta SAE 3000 de Dicsa. PSI 30.2 DN 1/2"
Brida recta SAE para 3000 PSI en acero carbono 1.0737, Serie Estándar. Disponibles para tubo con DN (diámetros nominales) desde 1/2" a 2" y bridas desde 1/2 (F30,2) hasta 2" (F71,4) con diámetro desde 30,2 hasta 71,4.
