# Jardinera con autoriego modelo Berberis de Digebis. 60 antracita

- Propiedad del archivo: CONSTRUNARIO
- Formato: FIEBDC-3/2012
- Programa: Construnario Versión 3.51
- Fecha de los precios: 18/10/2023
- Divisa: EUR

**PT2019746024** u Jardinera con autoriego modelo Berberis de Digebis. 60 antracita
Las jardineras de plástico con autoriego BERBERIS 60 son elegantes y prácticas. Su indicador de nivel de agua permite ver cuándo la planta necesita agua, evitando el exceso o la falta de riego. Ideal para plantas de interior, flores, aromáticas u hortalizas pequeñas en balcones, azoteas y patios. Las jardineras se componen de dos contenedores, con un espacio en la zona inferior que sirve de depósito de agua y desde donde llega el agua al sustrato a través del sistema de auto-riego que ofrece una dosificación del agua a la medida de las necesidades de la planta. Dimensiones jardinera: 59cm (longitud) x 19,5cm (ancho) x 19,7cm (altura)
