# Bordillo ECOLAT de Digebis. 100% plástico reciclado (rollo 10mx7mmx14cm)

- Propiedad del archivo: CONSTRUNARIO
- Formato: FIEBDC-3/2012
- Programa: Construnario Versión 3.51
- Fecha de los precios: 18/10/2023
- Divisa: EUR

**ECE1014** m Bordillo ECOLAT de Digebis. 100% plástico reciclado (rollo 10mx7mmx14cm)
Las borduras ECOLAT son ecológicas, fabricadas con residuos plásticos 100% reciclados y destacan por su aspecto natural. Además se pueden reciclar nuevamente. De esta manera, le damos nuevamente a los plásticos un lugar sostenible en el mundo y completamos el círculo. El jardín con ECOLAT se vuelve verdaderamente sostenible.
