# Protectores fijos para todo tipo de elementos y equipamientos situados en zonas industriales de Doorme

- Propiedad del archivo: CONSTRUNARIO
- Formato: FIEBDC-3/2012
- Programa: Construnario Versión 3.51
- Fecha de los precios: 18/10/2023
- Divisa: EUR

**BOLARDO** Protectores fijos para todo tipo de elementos y equipamientos situados en zonas industriales de Doorme
Protegen elementos y estructuras de daños por impacto Indicados en entornos industriales y públicos Resistentes y duraderos Gran capacidad de absorción y dispersión de impactos
