# Emisor te´rmico con cuerpo de aluminio fundido a presio´n serie iEM de Ducasa

- Propiedad del archivo: CONSTRUNARIO
- Formato: FIEBDC-3/2012
- Programa: Construnario Versión 3.51
- Fecha de los precios: 18/10/2023
- Divisa: EUR

**SERIEIEM** u Emisor te´rmico con cuerpo de aluminio fundido a presio´n serie iEM de Ducasa
Emisores te´rmicos con cuerpo de aluminio fundido a presio´n y fluido caloportador en su interior con altas propiedades termodina´micas. Funciones extendidas mediante mo´dulo de control extraíble CC ducaheat conectado vi´a RF a la centralita de comunicaciones Center y de e´sta, vi´a Internet, a dispositivo mo´vil (PC, tablet o Smartphone).
