# Termo eléctrico serie V50 de Ducasa. 50 litros. Resistencia inmersa

- Propiedad del archivo: CONSTRUNARIO
- Formato: FIEBDC-3/2012
- Programa: Construnario Versión 3.51
- Fecha de los precios: 18/10/2023
- Divisa: EUR

**SERIEV50** u Termo eléctrico serie V50 de Ducasa. 50 litros. Resistencia inmersa
Su reducido tamaño y capacidad de respuesta convierten a estos termos en ideales para una instalación sencilla y rápida, tanto en la cocina como para otros usos, baños, garajes, etc. Disponen de calderín de acero vitrificado, ánodo de magnesio, válvula y limitador de seguridad, amortiguador de entrada de agua y luz piloto.
