# Lavabo Bari en Durian sin perímetro. Ancho:81. Fondo: 37?53

- Propiedad del archivo: CONSTRUNARIO
- Formato: FIEBDC-3/2012
- Programa: Construnario Versión 3.51
- Fecha de los precios: 18/10/2023
- Divisa: EUR

**1800Z00801P0** u Lavabo Bari en Durian sin perímetro. Ancho:81. Fondo: 37?53
Z=6 Lavabo 60. / Z=9 Lavabo 90. P=1 Lavabo izq. / P=2 Lavabo dch. Instalación sobre mobiliario o estructura metálica. Con grifo trasero fondo mínimo 45 cm. Sin grifo trasero fondo mínimo 37 cm. Válvula no incluida.
