# Electrobomba autoaspirante de Ebara. Acero inoxidable AISI 304. Presión máx. de trabajo: 6 bar

- Propiedad del archivo: CONSTRUNARIO
- Formato: FIEBDC-3/2012
- Programa: Construnario Versión 3.51
- Fecha de los precios: 19/10/2023
- Divisa: EUR

**JESX** u Electrobomba autoaspirante de Ebara. Acero inoxidable AISI 304. Presión máx. de trabajo: 6 bar
Electrobomba autoaspirante construida en Acero Inoxidable AISI 304 particularmente adecuada para el abastecimiento de agua potable, presurización doméstica, pequeños riegos de jardín, lavado de vehículos, vaciado-llenado de fuentes, piscinas y depósitos, incorporada a diferentes tipos de maquinaria industrial. PRESTACIONES Presión máx. de trabajo: 6 bar. Temperatura máx. del líquido vehiculado: 35ºC según EN 60335-2-41 para usos domésticos. 60ºC para otras aplicaciones. Auto aspiración hasta 8 m de profundidad, disminuyendo el caudal con el aumento de la profundidad de aspiración.
