# Equipo contra incendios compacto de Ebara. Conforme a NORMAS UNE 23500:2012

- Propiedad del archivo: CONSTRUNARIO
- Formato: FIEBDC-3/2012
- Programa: Construnario Versión 3.51
- Fecha de los precios: 19/10/2023
- Divisa: EUR

**COMPACFIRE** u Equipo contra incendios compacto de Ebara. Conforme a NORMAS UNE 23500:2012
Equipo Contra Incendios compacto conforme a NORMAS UNE 23500:2012 Anexo C con bomba en ACERO INOXIDABLE Serie MATRIX. El grupo Contra Incendios AFU 12 MATRIX EJ, está especialmente diseñado para cubrir las necesidades de las pequeñas instalaciones de extinción provistas de una red de Bocas de Incendios Equipadas de 25 mm, donde se requiera un grupo constituido por una bomba principal más una auxiliar “Jockey”, accionadas por motor eléctrico y conforme a la Normativa UNE 23500:2012 Anexo C. Construidos en base al tipo de bomba principal utilizada de la serie MATRIX, de tipo Monobloc construida en ACERO INOXIDABLE, sustituyendo a las clásicas bombas de hierro fundido, aportando todas las ventajas del ACERO INOXIDABLE.
