# Elevador para personas y maquinaria modelo T5-CR de Alher. Carga máxima: 1.000 Kg./ 10 personas

- Propiedad del archivo: CONSTRUNARIO
- Formato: FIEBDC-3/2012
- Programa: Construnario Versión 3.51
- Fecha de los precios: 19/10/2023
- Divisa: EUR

**T5CR** u Elevador para personas y maquinaria modelo T5-CR de Alher. Carga máxima: 1.000 Kg./ 10 personas
VELOCIDAD DE ELEVACIÓN 27 m/ min. (50 Hz.) 33 m/ min. (60 Hz.) ALTURA MÁXIMA* 120 m. Dimensiones de Cabina (Máximas) (Ancho x Largo x Alto/ m.) INTERNAS 1,5 x 1,8 x 2,1 APERTURA PUERTA DE CABINA 1,4 x 2,0
