# Armario compacto con puerta ciega Iridom, referencia AS 120 200 50 de Eprom

- Propiedad del archivo: CONSTRUNARIO
- Formato: FIEBDC-3/2012
- Programa: Construnario Versión 3.51
- Fecha de los precios: 19/10/2023
- Divisa: EUR

**AS12020050** u Armario compacto con puerta ciega Iridom, referencia AS 120 200 50 de Eprom
Tipología: Armario compacto con puerta ciega Material: Acero inoxidable AISI 304 Alto (mm): 2000 Ancho (mm): 1200 Profundidad (mm): 500 Placa de montaje: Con placa de montaje (Alto-85mm)x(Ancho-112mm) Puerta: 2 puertas ciegas batientes con 4 bisagras por cada puerta
