# Manilla modelo 1 con roseta ovalada disponible en acabado satinado y pulido de Estampaciones Ebro

- Propiedad del archivo: CONSTRUNARIO
- Formato: FIEBDC-3/2012
- Programa: Construnario Versión 3.51
- Fecha de los precios: 19/10/2023
- Divisa: EUR

**MODELO1** u Manilla modelo 1 con roseta ovalada disponible en acabado satinado y pulido de Estampaciones Ebro
Estas manillas ovaladas con terminación en curva en material acero inoxidable AISI 304, están disponibles en acabados satinado y pulido. Son herrajes que se instalan en puertas. Mediante su giro manual actúan en el pestillo posibilitando su apertura, si no hay ninguna llave accionada. En Estebro disponemos de una amplia gama de manillas y tiradores en acero inoxidable. Si le interesa este tipo de manillas puede consultar todos nuestros productos en la web, descargar nuestros catálogos o solicitar información a través de nuestro formulario.
