# Suelo laminado modelo Yukon de Eureka. HDF Grosor: 8 mm

- Propiedad del archivo: CONSTRUNARIO
- Formato: FIEBDC-3/2012
- Programa: Construnario Versión 3.51
- Fecha de los precios: 19/10/2023
- Divisa: EUR

**YUKON** m2 Suelo laminado modelo Yukon de Eureka. HDF Grosor: 8 mm
El laminado Yukon de Eureka ofrece un tono suave que aporta elegancia en el ambiente. Este decor ofrece un toque suave en tono grisáceo muy limpio. y elegante. Los tablones anchos de este laminado agregan un carácter natural. Un laminado fabricado en Europa que combina estilo, calidad y precio para una instalación residencial. Su sistema click proporciona una instalación fácil y limpia. Es un laminado muy práctico y duradero para niños y mascotas.
