# Pavimento de exterior decking encapsulado Antique de Eureka. Decking con dimensiones: 2200x142x22mm

- Propiedad del archivo: CONSTRUNARIO
- Formato: FIEBDC-3/2012
- Programa: Construnario Versión 3.51
- Fecha de los precios: 19/10/2023
- Divisa: EUR

**DEANT** m2 Pavimento de exterior decking encapsulado Antique de Eureka. Decking con dimensiones: 2200x142x22mm
Los pavimentos de exterior de Eureka Flooring son de alta calidad y seleccionados por su mejor tecnología de fabricación con el objetivo de encontrar soluciones decorativas para exterior con el mínimo mantenimiento y con la máxima calidad. Este producto se distingue por tener un acabado y color muy similar a la madera de Ipe, Teka, etc… El sistema tecnológico de construcción implica evitar mantenimientos anuales con aceites y restauraciones, la gran diferencia es el encapsulado 360ª que realza la beta dela madera y se obtiene un acabado sedoso del material.
