# Válvula de bola c/bridas, de paso total, con cuerpo fundición dúctil serie B2 100 de Euro-Cobil. DN:15

- Propiedad del archivo: CONSTRUNARIO
- Formato: FIEBDC-3/2012
- Programa: Construnario Versión 3.51
- Fecha de los precios: 19/10/2023
- Divisa: EUR

**B2100** u Válvula de bola c/bridas, de paso total, con cuerpo fundición dúctil serie B2 100 de Euro-Cobil. DN:15
Las válvulas de la serie B2.1 son válvulas de bola flotante, de paso total, con bridas, para numerosas aplicaciones de agua, industriales, y gas (mod. B2.100 gas). La gama de válvulas de bola B2.1 son de paso total y recto, y reducen las turbulencias y la pérdida de carga. No es apta para vapor, ni para la regulación de caudal. Conveniente para la calefacción y el acondicionamiento (HVAc), la calefacción general urbana, distribución y tratamiento de agua, aplicaciones industriales, aplicaciones agrícolas, para el procesamiento de aire comprimido, y para aceites e hidrocarburos. Incluso el modelo B2.100gas, es idónea para gas.(se debe elegir la opción idónea correspondiente)
