# Piscina elíptica fondo inclinado Elipsa 800 de Europa Piscinas

- Propiedad del archivo: CONSTRUNARIO
- Formato: FIEBDC-3/2012
- Programa: Construnario Versión 3.51
- Fecha de los precios: 19/10/2023
- Divisa: EUR

**ELIPSA800** u Piscina elíptica fondo inclinado Elipsa 800 de Europa Piscinas
Piscina en forma de riñon de 8,05 x 3,30-3,95 m y profundidad de 1,05 a 1,75m.
