# Vallado de madera modelo Puigmal de Eiforsa

- Propiedad del archivo: CONSTRUNARIO
- Formato: FIEBDC-3/2012
- Programa: Construnario Versión 3.51
- Fecha de los precios: 19/10/2023
- Divisa: EUR

**puigmal** m Vallado de madera modelo Puigmal de Eiforsa
Distancia entre ejes 2 m Compuesto por rollizos verticales de 1,5 m diámetro 10 cm a los cuales van sujetos por medio de abrazaderas tejanas dos rollizos horizontales de 2 m diámetro 8 cm.
