# Boca de incendio modelo BIE25HV de Faex. Armario metálico pintado. 620x620x220

- Propiedad del archivo: CONSTRUNARIO
- Formato: FIEBDC-3/2012
- Programa: Construnario Versión 3.51
- Fecha de los precios: 20/10/2023
- Divisa: EUR

**BIE25HV** u Boca de incendio modelo BIE25HV de Faex. Armario metálico pintado. 620x620x220
• Armario metálico pintado para superficie o empotrar de 620 x 620 x 220 mm. puerta con visor, bisagras integradas y cerradura de resbalón de fácil apertura. • Devanadera abatible de alimentación axial. • Válvula de asiento en latón con manómetro. • Lanza variomatic de triple efecto. • 20 m. de manguera semirigida 25 mm. EN-694. • Metacrilato incluido. • Posibilidad de 4 entradas de alimentación de agua. • Diámetro equivalente 10 mm./ K: 42
