# Bomba geotérmica Calibra Eco de Girod. Calentar, enfriar y producir A.C.S

- Propiedad del archivo: CONSTRUNARIO
- Formato: FIEBDC-3/2012
- Programa: Construnario Versión 3.51
- Fecha de los precios: 20/10/2023
- Divisa: EUR

**CALIBRAECO** u Bomba geotérmica Calibra Eco de Girod. Calentar, enfriar y producir A.C.S
Thermia Calibra Eco Rendimiento eficiente tanto en verano como invierno Calibra Eco está equipada con lo último en tecnologia Inverter y además cuenta con un refrigerante más responsable con el medio ambiente:el R452B. Cumplimos de ésta manera con los estrictos criterios medioambientales de la Unión Europea. Es además la máquina de su tamaño mas silenciosa del mercado. Una buena decisión para instalar geotermia en casa Se presenta en dos tamaños: Calibra Eco 8,12 y 16 Tecnologia Inverter La bomba geotérmica Calibra Eco se ajusta en todo momento a la demanda. No es necesario tener un sistema de apoyo ya que puede suministrar el 100% de la energía necesaria para calentar o enfriar la vivienda. Una única solución para calentar, enfriar (con accesorio módulo de frio) y producir agua caliente sanitaria.
