# Bomba de calor aerothermia Thermia iTec Eco de Girod

- Propiedad del archivo: CONSTRUNARIO
- Formato: FIEBDC-3/2012
- Programa: Construnario Versión 3.51
- Fecha de los precios: 20/10/2023
- Divisa: EUR

**ThermiaiTecEco** u Bomba de calor aerothermia Thermia iTec Eco de Girod
La bomba de aerotermia más ecológica, limpia y confortable. Permite ahorros de hasta un 75% de la factura energética con un reducido impacto ambiental. Los equipos incorporan los nuevos refrigerantes R-32. Comparados con los refrigerantes tradicionales, son mucho más respetuosos con el medio ambiente. Producción de calor y frío La mayoría de los sistemas de calefacción europeos están basados en sistemas de agua que se distribuye mediante radiadores o suelo radiante en la vivienda. La temperatura del agua suele ser de 30-35º cuando se trata de suelo radiante o de 45-55º cuando hablamos de radiadores. Thermia le ofrece una alternativa de baja emisión de carbono a las calderas tradicionales tanto si es para obra nueva como para rehabilitación. El proceso de producir calor puede hacerse reversible para que en verano la máquina produzca frío. En este caso es necesario que la casa cuente con suelo radiante o fancoils. Y si dispone de una piscina, podrá reducir el costo de su calentamiento significativamente. Más agua caliente a mayor velocidad El tanque de agua caliente produce más agua caliente y a mayor velocidad gracias a la tecnología TWS (Tap Water Statification) con la que viene equipado. El agua se pone a muy alta temperatura y al diluirse con el agua que viene de la calle obtenemos un gran volumen de ACS para duchas etc. iTec Eco es capaz de suministrar un 23% más de agua caliente que sus predecesoras. Tecnología Optimum Esta tecnología consiste en la motorización constante del sistema y el ajuste del funcionamiento de la máquina en consecuencia con los datos que recopila. La velocidad de las bombas de circulación, todas de Clase-A, garantizan el funcionamiento de acuerdo con las necesidades del usuario. Todo esto significa que puede estar seguro que la bomba está funcionando en todo momento de la forma mas eficiente posible. Flexibilidad Thermia iTec Eco está disponible en 4 tamaños en monofásico (230v) ;5,8,12 y 16 y en 3 tamaños en trifásico (400v) ;8,12 y 16. La máquina consta de 2 partes; la bomba de calor que se instala en el exterior y la unidad interior, que puede ser Standard, Plus, Total. Total EQ y Total Compact, cada una con diferentes características, dependiendo del sistema de distribución de calor que tenga, para asegurarnos de que se paga lo que realmente se necesita.
