# Tornillo cabeza hexagonal DIN 933 de Hispanox. Acero Inoxidable A-2

- Propiedad del archivo: CONSTRUNARIO
- Formato: FIEBDC-3/2012
- Programa: Construnario Versión 3.51
- Fecha de los precios: 20/10/2023
- Divisa: EUR

| Código | Ud | Descripción |
|---|---|---|
| DIN933 | u | Tornillo cabeza hexagonal DIN 933 de Hispanox. Acero Inoxidable A-2 |
