# Cable apantallado y armado ROVMV 0.6-1 KV. VOVMV 500 V

- Propiedad del archivo: CONSTRUNARIO
- Formato: FIEBDC-3/2012
- Programa: Construnario Versión 3.51
- Fecha de los precios: 20/10/2023
- Divisa: EUR

**ROVMV06** Cable apantallado y armado ROVMV 0.6-1 KV. VOVMV 500 V
Conductor de cobre electrolítico, flexibilidad clase I y clase II, aislamiento polietileno reticulado (XLPE), pantalla de aluminio/poliéster al 100% de cobertura más hilo de drenaje sobre el total de los conductores, asiento de armadura PVC, armadura de alambres de acero galvanizado, cubierta exterior PVC.
