# Horno multifunción en diseño moderno con conectividad H 2465 B de Miele

- Propiedad del archivo: CONSTRUNARIO
- Formato: FIEBDC-3/2012
- Programa: Construnario Versión 3.51
- Fecha de los precios: 23/10/2023
- Divisa: EUR

**H2465BACTIVE** u Horno multifunción en diseño moderno con conectividad H 2465 B de Miele
Horno multifunción en diseño moderno con conectividad y PerfectClean a un precio especial. Display con texto claro con mandos: EasyControl Plus Limpieza particularmente fácil: dotación PerfectClean Conexión a red con WiFi: Miele@home Resultados perfectos garantizadosProgramas Automáticos Mucho espacio y flexibilidad: interior de 76 l en cinco niveles
