# Monomando lavabo cromado de la serie Neva, referencia 68171 de Mirtak

- Propiedad del archivo: CONSTRUNARIO
- Formato: FIEBDC-3/2012
- Programa: Construnario Versión 3.51
- Fecha de los precios: 23/10/2023
- Divisa: EUR

**68171MIR** u Monomando lavabo cromado de la serie Neva, referencia 68171 de Mirtak
Monomando lavabo cromado Colores • Cromo
