# Sifón lavabo-bidet sin valvula 1” 1/2 referencia M110 de Mirtak

- Propiedad del archivo: CONSTRUNARIO
- Formato: FIEBDC-3/2012
- Programa: Construnario Versión 3.51
- Fecha de los precios: 23/10/2023
- Divisa: EUR

**M110MIR** u Sifón lavabo-bidet sin valvula 1” 1/2 referencia M110 de Mirtak
Sifón botella extensible Medidas • 1” 1/2
