# Mueble de baño colección Due Pata de Badó. Incluye: mueble + lavabo cerámico + espejo liso

- Propiedad del archivo: CONSTRUNARIO
- Formato: FIEBDC-3/2012
- Programa: Construnario Versión 3.51
- Fecha de los precios: 23/10/2023
- Divisa: EUR

**DUEPATA** u Mueble de baño colección Due Pata de Badó. Incluye: mueble + lavabo cerámico + espejo liso
incluye: mueble + lavabo cerámico + espejo liso * Cajón cierre amortiguado *Guías metálicas premium *Extracción total
