# Mueble de baño colección MINI de Badó. Incluye: mueble + lavabo resina + espejo liso

- Propiedad del archivo: CONSTRUNARIO
- Formato: FIEBDC-3/2012
- Programa: Construnario Versión 3.51
- Fecha de los precios: 23/10/2023
- Divisa: EUR

**MINI** u Mueble de baño colección MINI de Badó. Incluye: mueble + lavabo resina + espejo liso
incluye mueble + lavabo resina + espejo liso * Puertas cierre amortiguado
