# Controladores de potencia Eurotherm® EPacke Lite Compact SCR de Watlow

- Propiedad del archivo: CONSTRUNARIO
- Formato: FIEBDC-3/2012
- Programa: Construnario Versión 3.51
- Fecha de los precios: 23/10/2023
- Divisa: EUR

**EPACKELITE** u Controladores de potencia Eurotherm® EPacke Lite Compact SCR de Watlow
El usuario final, el fabricante de máquinas o el integrador de sistemas esperan las mejores soluciones en términos de rendimiento, facilidad de uso y fiabilidad para controlar la energía suministrada a su proceso. Ya sea para reemplazar un producto existente o crear un nuevo proceso, el controlador de potencia EPack Lite SCR (rectificador controlado por silicio) ha sido cuidadosamente diseñado para ayudar a una integración fácil y rápida en sistemas industriales. La gama de controladores EPack Lite ofrece una opción simplificada, una puesta en marcha rápida sin comprometer el rendimiento para proporcionar un alto nivel de calidad, precisión y fiabilidad al proceso. Más que un producto, los controladores de potencia EPack Lite ofrecen una solución personalizada basada en más de 50 años de experiencia en Eurotherm. > Consulte el folleto de controladores de potencia SCR compactos EPack™ HA031554 para descubrir cómo la gama completa EPack puede añadir valor a su negocio El controlador EPack Lite-1PH proporciona control de cargas de transformador primario o resistivo no variable monofásico. Combina la sencillez de configuración y funcionamiento en un formato compacto. El controlador EPack Lite-2PH es la última generación de controladores de potencia diseñados para ser una solución rentable para el control de cargas trifásicas. El control de 2 patas está especialmente adaptado al control de cargas equilibradas, directamente o a través de transformadores. El disparo por ráfaga evita la generación de armónicos y reduce el consumo de potencia reactiva. El controlador EPack Lite-3PH es la solución ideal para el control de cargas de transformadores primarios o resistivos no variables. El control de cada fase garantiza un control preciso, incluso si las cargas están desequilibradas. Las medidas de corriente y tensión también permiten un alto nivel de diagnóstico, que se puede utilizar para la gestión de alarmas. La combinación de modos de disparo configurables avanzados permite una correspondencia estrecha con las características de carga para optimizar la eficiencia del proceso.
