# Excavadora móvil sobre ruedas EW65 de Wacker

- Propiedad del archivo: CONSTRUNARIO
- Formato: FIEBDC-3/2012
- Programa: Construnario Versión 3.51
- Fecha de los precios: 23/10/2023
- Divisa: EUR

**EW65** u Excavadora móvil sobre ruedas EW65 de Wacker
Gracias al modo integrado de traslado en carretera, puede conducir la excavadora móvil EW65 hasta el lugar de aplicación y no necesita transportes lentos y caros. El accionamiento de marcha progresivo consume muy poco combustible y se activa con un solo pedal, casi como un coche. El potente sistema hidráulico Load Sensing (LUDV) garantiza la misma velocidad de distintos movimientos incluso con cargas diferentes. Con 5 circuitos de mando, 3 de ellos ajustables individualmente, y una pluma articulada, la EW65 es muy eficiente y rápida.
