# Bloque de hormigón 39,5x20x19 modelo Extremadura de Vipreluc

- Propiedad del archivo: CONSTRUNARIO
- Formato: FIEBDC-3/2012
- Programa: Construnario Versión 3.51
- Fecha de los precios: 23/10/2023
- Divisa: EUR

**EXTREMADURA** u Bloque de hormigón 39,5x20x19 modelo Extremadura de Vipreluc
El Bloque es una alternativa para construir con las ideas derivadas del movimiento moderno para los espacios fluidos, abiertos y diáfanos y con la flexibilidad de distribución en planta que requiere la construcción actual. » Excelente aislamiento e inercia térmica. » 30% de ahorro en climatización. » Buen aislamiento acústico. » Resistencia al fuego. » Colores azul y verde sujetos a pedido mínimo.
