# Bovedilla de hormigón 13x14x63 Tapada de Vipreluc

- Propiedad del archivo: CONSTRUNARIO
- Formato: FIEBDC-3/2012
- Programa: Construnario Versión 3.51
- Fecha de los precios: 23/10/2023
- Divisa: EUR

**TAPADA** u Bovedilla de hormigón 13x14x63 Tapada de Vipreluc
Bovedillas. Elemento no estructural aligerante de forjados, que junto con las viguetas semiresistentes armadas o pretensadas como elemento estructural, hacen que este tipo de forjados sea resistente a todo tipo de cargas. » Permiten diferentes cantos de forjado para adaptarse a cada diseño. » Permiten la construcción de luces elevadas adaptadas a edificación. » Soportan las cargas más usuales en viviendas y edificación industrial.
