# Azulejos de mosaico vítreo, modelo Circle White MT de Vidrepur. 25x25

- Propiedad del archivo: CONSTRUNARIO
- Formato: FIEBDC-3/2012
- Programa: Construnario Versión 3.51
- Fecha de los precios: 24/10/2023
- Divisa: EUR

| Código | Ud | Descripción |
|---|---|---|
| CIRCLEWHITEMT | m2 | Azulejos de mosaico vítreo, modelo Circle White MT de Vidrepur. 25x25 |
