# Arnés básico ET10 de Tractel. Usuarios de hasta 150 kg

- Propiedad del archivo: CONSTRUNARIO
- Formato: FIEBDC-3/2012
- Programa: Construnario Versión 3.51
- Fecha de los precios: 24/10/2023
- Divisa: EUR

**AET10** u Arnés básico ET10 de Tractel. Usuarios de hasta 150 kg
El arnés para trabajos esporádicos. El arnés ET10 es un arnés básico diseńado para un uso esporádico y para trabajos de corta duración. Cumple con los requisitos básicos de la norma. El arnés ET10 incorpora: Para usuarios de hasta 150 kg. Una anilla de amarre posterior (acero forjado). Cinta de pecho con hebilla de cierre rápido. Peso: 700 g. Talla disponible: M. Norma: EN 361.
